# A13 km 50-55 FR DD Los 5 Strecke
Angebotsaufforderung (GAEB 90, DA83)
Vergabenummer: NOO-2024-0132
Eröffnung: 08.05.24 12:00
Währung: EUR
Auftraggeber: Die Autobahn GmbH des Bundes

## Los 5 - Strecke FR DD
Datum: 08.04.26

### Bereich 00 Leistungen auf Rechnung BK 1000

#### Abschnitt 00.00 Koordinierung

**00.00.0001 Zuarbeit SiGe-Plan**
Erstellen von Zuarbeiten nachfolgender SiGe-Leistungen
nach Baustellenverordnung:
- Vorankündigung
- SiGe-Plan
- Gefährdungsbeurteilung
Die Erstellung von Zuarbeiten für SiGe-Leistungen nach
Baustellenverordnung gilt auch für erforderliche
Fortschreibungen während der Bauausführung.
Lieferung in 2-facher Ausfertigung in Papierform.
Menge: 1,000 Psch

**00.00.0002 Erstellung Deckenbuch**
Erfassung der geometrischen Daten der rückzubauenden
Decke zur Erstellung eines Deckenbuches für den
Asphalteinbau
Menge: 1,000 Psch

**00.00.0003 Erstellung Datenerfassungsblätter**
Erstellung Datenerfassungsblätter entsprechend Anlage
zur Baubeschreibung auf Basis der ausgeführten Arbeiten
Menge: 1,000 Psch

#### Abschnitt 00.01 Baustelleneinrichtung

**00.01.0001 Probegefäß liefern 10-l-Blecheimer*Mithilfe Kprüf.**
StL-Nr. 21910171211
Probegefäß zur Aufnahme von Baustoffproben, für Kontrollprüfungen und für Rückstellproben des AG liefern.
Probegefäß = sauberer 10-l-Blecheimer mit dicht schließendem Deckel.
Mithilfe bei der Probennahme im Baubereich nach Angaben
des AG.
Menge: 35,000 St
Zuordnung: 101

**00.01.0002 Belastungsfahrzeug bereitstellen**
StL-Nr. 219101707
Belastungsfahrzeug als Gegengewicht (z.B. ausreichend
beladener Lkw) für Plattendruckversuch bei Kontrollprüfungen bereitstellen.
Menge: 20,000 h
Zuordnung: 101

**00.01.0003 Beweissicherung Beginn**
Vor Aufnahme der Bauarbeiten ist ein
Beweissicherungsverfahren im Baubereich und
Umleitungsstrecken, innerhalb der Flurstücke
durchzuführen und  fotografisch und verbal zu
dokumentieren.
Zur Beweissicherung sind im Wirkungsbereich der
Baustelle mittel- und/oder unmittelbar von der
Baumaßnahme tangierte Objekte durch einen öffentlich
bestellten und vereidigten Gutachter auf eventuell
vorhandene Schäden (z.B. Risse in Befestigungen) zu
untersuchen.
Die Beweissicherung umfasst z. B. die Aufnahme der
Wege, Straßen, Zufahrten und Grundstückszufahrten,
Platz- und Flächenbefestigungen, Stützwände,
Böschungen, Masten, Grenzzeichen, Bewuchs,
Einfriedungen (wie z. B. Mauern, Zäune, Tore,
Torsäulen, Zargen), Wohnhäuser und sonstige Bebauung
sowie die Begehung der betroffenen Anwesen der Anlieger
usw..
Über die Besichtigungen sind Protokolle anzufertigen,
die von den Eigentümern, den Baulastträgern und dem AG
zu bestätigen sind. Alle ober- und unterirdischen
Anlagen sind unter Hinzuziehung des Auftraggebers und
Betroffener lückenlos aufzunehmen.
Diese sind in einem Bericht mit Lichtbildern (Farbfotos
mind. 9x13 cm, mit CD) und Videoaufnahmen zu
dokumentieren.
Die Dokumentation mit Beschreibung ist von der
Bauleitung bestätigen zu lassen und an den Auftraggeber
zu übergeben.
Durchzuführen sind:
1. Beweissicherung vor Beginn der Bauarbeiten
Menge: 1,000 Psch

**00.01.0004 Beweissicherung Ende**
Leistung wie in Beweissicherung in vollem Wortlaut
beschrieben,
jedoch Beweissicherung nach Beendigung der
Baumaßnahme, Schlußbesichtigung mit dem AG.
Die Wiederherstellung des ursprünglichen Zustandes ist
auf Beschädigungen zu prüfen.
Menge: 1,000 Psch

### Bereich 01 Leistungen Strecke - BK 2000

*Hinweis*
Die Maßnahme wird mit Verkehrsführung 3+1 umgesetzt.
Daraus result. Mehrkosten sind in die jeweiligen EP
einzukalkulieren und werden nicht gesondert vergütet.
Die sich aus dem Bauablauf ergebenden räuml./zeitl.ge-
trennten Arbeiten sind einzukalkulieren.

#### Abschnitt 01.00 BE baubegleitende Maßnahmen

**01.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.00.0002 Baustelle räumen Sämtl. LV-Abschn.**
StL-Nr. 21910111201
Baustelle von allen Geräten, Anlagen, Einrichtungen und
dgl. räumen. Benutzte Flächen und Wege entsprechend dem
ursprünglichen Zustand herrichten. Soweit nicht für
bestimmte Leistungen für das Räumen der Baustelle gesonderte Positionen im Leistungsverzeichnis enthalten
sind, gilt die Pauschale
für alle Leistungen sämtlicher Abschnitte des Leistungsverzeichnisses.
Menge: 1,000 Psch
Zuordnung: 101

**01.00.0003 Koordinierungsaufwand**
Koordinierungsaufwand für Abstimmungen und
Besprechungen mit Dritten.
Dies betrifft vor allem:
-Verkehrssicherung und Markierung(Los6)
-Behörden,Ämter,etc.
Erstellung eines koordiniertern Bauablaufplans und
dessen Fortschreibung.
Menge: 1,000 Psch

**01.00.0004 Bestandsunterlagen**
Bestandsunterlagen erarbeiten und liefern;
Bestandsvermessung als Fortschreibung und
Aktualisierung des Urgeländeaufmaßes durchführen und
Bestandsunterlagen liefern.
Die  Erarbeitung und Lieferung der  Bestandsunterlagen
erfolgt gemäß Baubeschreibung Pkt. 3.11 in digitaler
und
analoger Form.
Anschluss an das Landeskoordinatensystem und an das
brandenburgische topografische Höhennetz
(Koordinatensystem ETRS89 und Höhensystem DHHN2016).
Die Bestandsunterlagen sind als PDF-Datei, als
Grafische Daten 3-dimensional im Datenformat OKSTRA XML
und DXF oder DWG und auf Papier (nur auf Anforderung)
zu
übergeben.
Die "Festlegungen einheitlicher Daten-/Datenaustausch-
formate - Vermessung" des AG sind zu beachten. :

1.  Lageplan

2.  Straßenquerschnitte

3.  zusätzliche Vermessungsunterlagen, z. B.
-  Polygonpunkte - Polygonnetzwerk
-  Festpunktunterlagen  (Übersichten,  Einmessungen
  und Koordinatenverzeichnisse)

4.  Nachweis  der  Durchfahrtshöhen  an
Brückenbauwerken  und Verkehrszeichenbrücken

5. Bestandsvermessung Kabelanlagen
Bestandsvermessung der Kabelanlagen (Zählstellen und
VBA-Messquerschnitte)

6. Ausstattung wie FRS, Markierungn und Beschilderung
Menge: 1,000 Psch

**01.00.0005 Bauzeitenplan liefern fortschreiben**
Detallierten Bauzeitenplan mit einer Aufgliederung in
die
wesentlichen Leistungen untersetzt mit Arbeitskräften
und Geräten  prüffähig liefern und entsprechend dem
Baufortschritt fortschreiben.
Abhängigkeiten der Vorgänge darstellen.
für alle Leistungen des LV,
Lieferung in 3-facher Ausfertigung.
Lieferung des fortgeschriebenen Planes in 3-facher
Ausfertigung.
Lieferung zusätzlich in digitaler Form im mpp -
Dateiformat (MS-Project) und im PDF-Format.
Menge: 1,000 Psch

**01.00.0006 Stationierungstafeln aufstellen**
Stationierungstafeln im Baustellenbereich in einem
Abstand von 100 m zur Verbesserung der Orientierung
auf der Baustelle liefern, aufstellen, vorhalten,
unterhalten, abbauen und beseitigen.
Ausführung nach Wahl des AN
einschließlich Aufstellvorrichtung
Aufstellung neben der Fahrbahn.
Umstellen der Stationierungstafeln nach Baufortschritt.
Ausführung witterungsbeständig mit Stationsbeschriftung
entspr. der Baukilometrierung.
Notwendige Erdarbeiten in Boden ausführen.
Ersatz zerstörter und abhanden gekommener Teile der
Einrichtungen werden nicht gesondert vergütet.
Die Tafelns sich nach dem Rückbau fachgerecht zu
entsorgen.
Menge: 55,000 St

**01.00.0007 Verkehrsschild aufstellen,**
Verkehrsschild aufstellen, vorhalten und rückbauen.
Vorübergehende Verkehrssicherungsmaßnahmen durchführen.
Warnhinweisschilder bei querenden
Hochspannungsleitungen.
Menge: 10,000 St

**01.00.0008 Transport-/ Logistikkonzept**
Transport- und Logistikkonzept auf Grundlage der
Ausführungsunterlagen, des Bauzeitenplans sowie
behördlicher Anordnungen/ Genehmigungen aufstellen
und fortschreiben
für alle Leistungen des LV
Art des Konzeptes = Wege-/Straßenplan
inklusive Abmessungen und Belastbarkeit
Dokumentenstruktur nach Vertragsunterlagen
Lieferung im Archiv-/Druckformat = PDF, Version A-1
Lieferung auf Papier, weiß, Anzahl 4fach
Druckbild = farbig
Menge: 1,000 Psch

**01.00.0009 Herstellungs- und Einbaukonzept**
Herstellungs- und Einbaukonzept Oberbauschichten
Spätestens 3 Wochen vor Beginn der Oberbauarbeiten ist
vom Auftragnehmer dem Auftraggeber ein detailliertes
Herstellungs- und Einbaukonzept über die Herstellung
sämtlicher Oberbauschichten mit ausführlicher
Beschreibung der zum Einsatz kommenden Maschinentechnik
und der Transportlogistik zur Prüfung vorzulegen. Das
Einbaukonzept muss alle wichtigen Angaben zur
Ausführung der einzelnen Schichten der Asphaltbefestigung, die Ausbildung von Nähten und Anschlüssen
sowie den geplanten Geräteeinsatz enthalten. Der
erforderliche Gerätebedarf für die Herstellung der
Asphaltschichten ist gemäß Merkblatt für das Verdichten
von Asphalt (M VA, Ausgabe 2025, FGSV 730) zu
ermitteln. Die Ergebnisse sind in nachvollziehbarer
Form vorzulegen. Die Angaben zum Einbau sind für die
einzelnen Schichten auch in Plänen und
Detaildarstellungen mit geeignetem Maßstab
darzustellen.
Das Einbaukonzept muss außerdem folgende Angaben zur
Anlieferung des Asphaltmischgutes enthalten:
-Angabe des Asphaltmischwerkes / der Asphaltmischwerke
einschließlich der Nummer der Erstprüfung,
-vorhergesehene Einbaumenge je Zeiteinheit,
-ein Umlaufplan zur Anlieferung des Asphaltmischgutes,
-ggf. Kennzeichnung der Anlieferungsfahrzeuge,
-Angabe des Verantwortlichen für die Koordinierung
während der Ausführung (Name, ständige Erreichbarkeit
ist sicherzustellen).
Der Umlaufplan zur Anlieferung des Asphaltmischgutes
muss unter anderem folgende Angaben enthalten:
-Fahrstrecke(n),
-Anzahl der Fahrzeuge,
-Anzahl der geplanten Umläufe,
-angesetzte Zeit von der Beladung im Asphaltmischwerk
bis zur Entladung auf der Baustelle unter
Berücksichtigung der unteren Grenzwerte für die
Asphaltmischguttemperatur bei Anlieferung auf der
Baustelle gemäß den ZTV Asphalt-StB 07/13, Tabelle 5,
-Umgang mit Transportfahrzeugen, die nicht mehr im
Zeitplan liegen.
Das Einbaukonzept wird Bestandteil des Bauvertrages.
Somit bedingt ein unzureichendes oder fehlerhaftes
Einbaukonzept ein Abweichen vom Bauvertrag.
Das Einbaukonzept ist gemäß folgender unverbindlicher
Muster-Gliederung umfassend aufzustellen. Die
Hauptpunkte sind dabei gegebenenfalls durch sinnvolle
Unterpunkte zu ergänzen.

Muster-Gliederung Einbaukonzept:
1  Asphaltmischgut
1.1  Asphaltmischguthersteller
1.2  Zum Einsatz kommende Asphalte und deren
Erstprüfungsbericht.-Nr.
1.3  Für den Einbau relevante
Asphaltmischgutparameter  (Ermittlung des
Walzenbedarfs gemäß M VA)
2  Einbau Asphaltschichten (mit ausführlichen Angaben
  zur Transportlogistik, Einbaumenge je Zeiteinheit)
2.1  Asphalttragschicht
2.2  Asphaltbinderschicht
2.2  Asphaltdeckschichten
2.3  Ausbildung der Nähte und Anschlüsse
3  Eigenüberwachung
3.1  An der Produktionsstätte
3.2  Auf der Baustelle
4  Umgang mit Problemen
4.1  Umgang mit außerhalb des Zeitplans liegenden
Transportfahrzeugen
4.2  Umgang mit nicht-konformem Asphaltmischgut
4.3  Umgang bei auf der Baustelle entstehenden
  Problemen
4.4  Einbau bei ungünstigen Wetterverhältnissen
5  Verantwortliche/Ansprechpartner (Organigramm mit
 Kontaktdaten)
6  Anhang: Auflistung Einbaugeräte und Einbaupläne
Menge: 1,000 Psch

**01.00.0010 Abfallverwertungs-/Entsorgungskonz**
Aufstellen eines Abfallverwertungs- und
Entsorgungskonzeptes für die anfallenden Abfälle
entsprechend den gesetzlichen Bestimmungen und
Abstimmung mit dem AG,
Genehmigungsverfahren bei zuständigen Behörden
durchführen, Genehmigungen beibringen, bei Bedarf
erneut abstimmen und aktualisieren,
einschließlich aller Leistungen zum Nachweis und zur
Dokumentation zum Umgang mit den anfallenden Abfällen
nach Baubeschreibung.
Festlegung eines Rückbau- und Entsorgungsplanes sowie
der Entsorgungswege.
Zusammenstellung der Entsorgungsnachweise und Erstellen
eines Abschlussberichtes zum Verbleib der Abfälle.

Werden bei Abbruch- oder Erdarbeiten für
nachweispflichtige,
d. h. in der Regel gefährliche Abfälle gemäß Kreislaufwirtschaftsgesetz (KrWG) erkundet, ist das
elektronische Abfallnachweisverfahren (eANV) nach der
deutschen Nachweisverordnung (Verordnung über die
Nachweisführung bei der Entsorgung von Abfällen)
anzuwenden.
Der AN hat zu gewährleisten, dass die Angaben aus dem
Begleitschein, einschließlich der Angabe des
Firmennamens und der Anschrift des Abfallentsorgers,
während des Beförderungsvorganges mitgeführt und
jederzeit dem zur Überwachung und Kontrolle Befugten
entsprechend den Bestimmungen vorgelegt werden können.
Die Pflicht wird auch dann erfüllt, wenn der
Abfallbeförderer die geforderten Angaben mittels der
elektronisch zu führenden Nachweise zur Verfügung
stellt.
Mehraufwendungen hierfür sind in die entsprechenden
Positionen einzurechnen und werden nicht gesondert
vergütet.
Menge: 1,000 Psch

**01.00.0011 Führen eines Abfall-Nachweisbuches**
Führen eines Abfall-Nachweisbuches über die gesamte
Bauzeit für die gesamte Baumaßnahme (insbesondere für
Abbruch).
In diesem sind in übersichtlicher und schnell prüfbarer
Form die angefallenen Abfallarten mit Abfallherkunft,
Abfallbezeichnung, AVV-Schlüssel,
Abfalleinsammler-/beförderer, Abfallentsorger, Tonnage,
LV-Position und vorhandenen Laboranalysen,
einschließlich von Entsorgungsnachweisen,
Begleit-/Übernahmescheine, sowie Wiege-/Kippscheine
aufzuführen.
In diese Position sind sämtliche mit der Führung des
Abfallnachweisbuches verbundenen Aufwendungen
einzurechnen.
Menge: 1,000 Psch

**01.00.0012 Säuberung aller Baufahrzeuge**
Säuberung der Räder aller Baufahrzeuge vor der
Befahrung der öffentlichen Verkehrsflächen, um eine
unzulässige Verschmutzung zu vermeiden.
Wahl des Säuberungsverfahren obliegt dem AN.
Eine Beeinträchtigung der privaten Grundstücke, der
bestehenden Entwässerungseinrichtungen, der
vorhandenen Vorflut und der neu hergestellten Anlagen
im Ort und im Baufeld ist nicht zulässig.
Gewährleistung während der gesamten Bauzeit.
Menge: 1,000 Psch

**01.00.0013 Staubschutzmaßnahmen**
Staubschutzmaßnahmen während der Bauzeit ausführen.
Dies beinhaltet u.a.:
- Alle Transportfahrzeuge sind mit Planen auszurüsten
- Schneidewerkzeuge sind nur mit Wasseranschluss zu
  betreiben
- Container- und Fahrzeugabdeckung,
- Umhüllung von Übergabe- und Abwurfstellen,
- geringe Abwurfhöhen,
- Befeuchtung staubender Materialien, besonders bei
  anhaltender Trockenheit und Wind (Täglich ist mit
  Wasserwagen der Staub zu binden)
- Reinigung der Arbeitsflächen, Fahrzeuge und Fahrwege.

Leistung komplett aller Nebenleistungen.
Menge: 1,000 Psch

**01.00.0014 Reinigung Flächen, Straßen, Wege**
Während der Bauausführung sind sämtliche genutzten
öffentlichen Zufahrtswege und Straßen laufend von
Verunreinigungen zu säubern.
Für die gesamte Dauer der Bauzeit zur Aufrechterhaltung
des öffentlichen Verkehrs.
Die öffentlichen Flächen und Verkehrswege sind im Falle
von durch den AN mit Baustellenfahrzeugen verursachten
Verschmutzungen mit Kehrmaschine arbeitstäglich unter
Zusatz von Wasser zu reinigen.
Menge: 2,500 Mt

**01.00.0015 temporäre Anrampung**
temporäre Anrampungen im Bereich der Bauwerke 16-2
und 17-2 zum Kantenschutz herstellen, unterhalten,
gemäß Baufortschritt
anpassen und wieder zurückbauen.
Herstellen der Anrampung zur Sicherung eines
kontinuierlichen Baustellenverkehrs für alle auf der
Baustelle tätigen Unternehmen bei halbseitiger
Bauweise.
vor und hinter dem Bauwerk.
Vergütet wird die Leistung einmal je Bauwerk und
Richtungsfahrbahn.
Menge: 8,000 St

**01.00.0016 Untersuchung nach Dep.V.**
Untersuchung von Aushub- und Abbruchmaterial
nach dem
  in der Dep.-Verordnung vorgegebenen
Parameterspektrum.
Alle erforderlichen Leistungen zur Erbringung der
Untersuchung (Analysen) durchführen.
Boden- bzw. Materialentnahme und Übergabe Probe an
Labor sind in die LV-Position einzurechnen.
Die Probenahme ist nur nach vorheriger Absprache mit
dem AG durchzuführen.

Erdstoffuntersuchung / Laboruntersuchung von
Bodenmisch- und Materialproben durchführen und
erstellen lassen.
Analyse ist von einem fachkundigen, dafür
prädestiniertem
und zugelassenem Baugrundlabor auswerten zu lassen.
Das Ergebnis ist dem Auftraggeber sowie der örtlichen
Bauüberwachung schriftlich zu übergeben.
Menge: 20,000 St

**01.00.0017 Untersuchung nach EBV**
Untersuchung von Aushub- und Abbruchmaterial
nach dem
  in der Ersatzbaustoffverordnung vorgegebenen
  Parameterspektrum.
Alle erforderlichen Leistungen zur Erbringung der
Untersuchung (Analysen) durchführen.
Boden- bzw. Materialentnahme und Übergabe Probe an
Labor sind in die LV-Position einzurechnen.
Die Probenahme ist nur nach vorheriger Absprache mit
dem AG durchzuführen.

Erdstoffuntersuchung / Laboruntersuchung von
Bodenmisch- und Materialproben durchführen und
erstellen lassen.
Analyse ist von einem fachkundigen, dafür
prädestiniertem
und zugelassenem Baugrundlabor auswerten zu lassen.
Das Ergebnis ist dem Auftraggeber sowie der örtlichen
Bauüberwachung schriftlich zu übergeben.
Menge: 20,000 St

**01.00.0018 Arbeitsstellenbeleuchtung**
Arbeitsstellenbeleuchtung entsprechend der einzelnen
Arbeitsstellen nach Wahl des AN aufbauen, betreiben,
warten, umsetzen und abbauen.
Die Umsetzungen erfolgt nach Wahl des AN entsprechend
des
Baufortschrittes, der Bauphasen und in Abstimmung mit
dem AN Verkehrssicherung.
Unter Beachtung der Gelben Mappe A024 der BG.
km 50+002 - 55+390, rechte RF
Aufbau von mehreren Leuchten, Mindestbeleuchtungsstärke
200 LUX in Summe, einschließlich Stromzufuhr.
Leuchtpunkthöhe mindestens 4m.
Die Beleuchtung ist so anzuordnen, dass sich eine
ausreichende und gleichmäßige Beleuchtung ergibt.
Schlagschatten des Lichteinfalls ist zu vermeiden.
Der Verkehr aus beiden Fahrrichtungen darf nicht
geblendet werden.
Leistung komplett aller erforderlichen Nebenleistungen.
Menge: 1,000 Psch

**01.00.0019 Abläufe schützen und reinigen**
Abläufe vor Beginn der Baumaßnahme vor Verschmutzung
schützen und nach Ende der Baumaßnahme reinigen
Entsorgung anfallendes Kehrgut nach Wahl des AN
Menge: 50,000 St

**01.00.0020 Funktionsprobe Schächte**
Alle in den MSÜ/ NHB freigelegten Schächte sind zu
reinigen und einer Funktionsprobe zu unterziehen.
Menge: 10,000 St

#### Abschnitt 01.01 MÜ/ NHB/ Erweiterungen

*Hinweis*
Tagesbaustellen: zeitliche Festlegungen:
- Montag: reRF(Dresden)9-18 Uhr;liRF Berlin)10-18 Uhr
- Dienstag bis Donnerstag: 17-18 Uhr; Freitag: 7-12 Uhr
Vor- und nach Feiertagen sind diese Werktage wie
Freitag und Montag zu behandeln.

**01.01.0001 Rückbau Mittelstreifenüberfahrten**
Asphaltbefestigung der vorhandenen zeitweiligen
Mittelstreifenüberfahrten nach Nutzungsende vollständig
zurückbauen.

MÜ 1 - km 49+635 bis km 49+770, Länge 135 m
MÜ 2 - km 55+600 bis km 55+735, Länge 135 m

Asphaltbefestigung vor dem Rückbau an den
vorhandenen RF aus Asphalt trennen.
Aufbruchmaterial von der Baustelle entfernen und einer
Verwertung nach Wahl des AN zuführen.
Füllboden aus grobkörnigem Boden liefern und
profilgerecht bis zur Unterkante der
Bankettbefestigung und des Oberbodens einbauen und
verdichten.

Bankett gemäß ZTV E-StB profilgerecht herstellen.
Lage 'links und rechts im Mittelstreifen'
Baustoff 'Die untere Schicht ist als Schotterschicht
0/32 in
einer Dicke von 16-20 cm zu liefern .
Als obere Schicht ist ein 6-8 cm dickes
Schotter-Oberboden-Gemisch aufzubringen.
Die Mineralstoffe sind profilgerecht einzubauen und zu
verdichten, einschließlich Verdichtung des
Böschungsbereiches und der Böschungsschulter.
Schotter-Oberboden-Gemisch bestehend als
obere Schicht: 80 M% Schotter und 20 M% Oberboden,
untere Schicht: Schotter 0/32 nach TL SoB-StB, aus
natürlichen
Mineralstoffen oder aus RC-Material mit einem
Zuordnungswert RC-1 nach EBV,
Einbaubreite: 0,50 m
Dicke im verdichteten Zustand i.M. 27 cm.
Entmischungen sind zu verhindern, lose Steine sind vor
der Ansaat abzusammeln.'
Umweltrelevante Anforderungen beim Einsatz von Baustoffgemischen nach Unterlagen des AG.
Einbau'in zwei Lagen mit seitlicher Abböschung 1:1,5,
profilgerecht sowie lagenweise einzubauen und zu
verdichten.
Verschmutzte Straßenoberfläche anschließend reinigen'
Querneigung 12 v.H. am tiefliegenden und 6 v.H. am
hochliegenden Fahrbahnrand.
Einbau 3 cm tiefer als Fahrbahnrand.
Verformungsmodul EV2 auf der Oberfläche mindestens
100 MPa.

Oberboden liefern und in einer Dicke von 20 cm
andecken und verdichten.
In Bereichen der Fahrbahn mit Dachprofil zwischen der
Bankettbefestigung leicht muldenförmig ausbilden.
Rasenansaat gem. RSM-Regelsaatgutmischung 7.2.1 ohne
Kräuter herstellen. Saatgutmenge 30 g/m². Saatgut
liefern und einbauen.

Arbeiten unter Verkehrssicherung auf linker und rechter
RF in
Anlehnung an RSA-Regelplan D III/2 am Mittelstreifen
mit
Sperrung des jeweils 2. Fahrstreifens als
Tagesbaustelle (Verkehrssicherung an Arbeitsstellen von
kürzerer Dauer).
Bei Tageslicht.
Gesamtdauer der Verkehrsführung über 8 Std. bis 10
Std.pro Werktag.
Bauzeit: max. 3 Werktage pro MSÜ

Länge 135m
Breite 3,5m
Aufbau: 12 cm ATS + 4 cm ADS
Menge: 960,000 m2

**01.01.0002 Rückbau Nothaltebuchten**
Nothaltebuchten am äußeren Rand der rechten und linken
RF
Nothaltebuchten nach
Nutzungsende zurückbauen.
Länge: jeweils 95 m, Breite 4,0 m

rechte RF:
NHB  km '50+502 ' -
'50+597 '
NHB  km '52+952 ' -
'53+047 '
linke RF:
NHB  km '51+552  ' -
'51+647 '
NHB  km '54+602' -
'54+697 '

Befestigung mit:
- 10 cm Asphalttragschicht AC 22 T S.
- 30 cm Schottertragschicht 0/32 auf vorhandenem
Untergrund
Nachweis Evd >= 45 MPa auf Planum

Asphaltbefestigung vor dem Rückbau an den
vorhandenen RF aus Asphalt trennen.
Aufbruchmaterial von der Baustelle entfernen und einer
Verwertung nach Wahl des AN zuführen.
Füllboden aus grobkörnigem Boden liefern und
profilgerecht bis zur Unterkante der
Bankettbefestigung und des Oberbodens einbauen und
verdichten.

Bankett gemäß ZTV E-StB profilgerecht herstellen.
Lage 'Einbauort Fahrbahnrand RF'
Baustoff 'Die untere Schicht ist als Schotterschicht
0/32 in
einer Dicke von 16-20 cm zu liefern .
Als obere Schicht ist ein 6-8 cm dickes
Schotter-Oberboden-Gemisch aufzubringen.
Die Mineralstoffe sind profilgerecht einzubauen und zu
verdichten, einschließlich Verdichtung des
Böschungsbereiches und der Böschungsschulter.
Schotter-Oberboden-Gemisch bestehend als
obere Schicht: 80 M% Schotter und 20 M% Oberboden,
untere Schicht: Schotter 0/32 nach TL SoB-StB, aus
natürlichen
Mineralstoffen oder aus RC-Material mit einem
Zuordnungswert RC-1 nach EBV,
Einbaubreite: 1,50 m
Dicke im verdichteten Zustand i.M. 27 cm.
Entmischungen sind zu verhindern, lose Steine sind vor
der Ansaat abzusammeln.'
Umweltrelevante Anforderungen beim Einsatz von Baustoffgemischen nach Unterlagen des AG.
Einbau'in zwei Lagen mit seitlicher Abböschung 1:1,5,
profilgerecht sowie lagenweise einzubauen und zu
verdichten.
Verschmutzte Straßenoberfläche anschließend reinigen'
Querneigung 12 v.H. am tiefliegenden und 6 v.H. am
hochliegenden Fahrbahnrand.
Einbau 3 cm tiefer als Fahrbahnrand.
Verformungsmodul EV2 auf der Oberfläche mindestens
100 MPa.

Oberboden liefern und in einer Dicke von 20 cm
andecken und verdichten.
Anpassung an umgebendes Gelände.
Rasenansaat gem. RSM-Regelsaatgutmischung 7.2.1 ohne
Kräuter herstellen. Saatgutmenge 30 g/m². Saatgut
liefern und einbauen.

Arbeiten unter Verkehrssicherung auf linker und rechter
RF in
Anlehnung an RSA-Regelplan D III/1r im Bankett mit
Sperrung des Standstreifens als
Tagesbaustelle (Verkehrssicherung an Arbeitsstellen von
kürzerer Dauer).
Bei Tageslicht.
Gesamtdauer der Verkehrsführung über 8 Std. bis 10
Std.pro Werktag.
Bauzeit:
li RF/ FR Berlin: max. 2 Werktage pro NHB
re RF/ FR Dresden: innerhalb Zeitfenster in Bauphase 2
Menge: 1520,000 m2

**01.01.0003 Rückbau Ausfädelungsstreifen**
Asphaltbefestigung der vorhandenen zeitweiligen
Ausfädelungsstreifen nach Nutzungsende vollständig
zurückbauen.

rechte RF:
AS Duben Abfahrt, Länge 70m
Rasthof Rüblingsheide, Länge 70m

Asphaltbefestigung vor dem Rückbau an den
vorhandenen RF aus Asphalt trennen.
Aufbruchmaterial von der Baustelle entfernen und einer
Verwertung nach Wahl des AN zuführen.
Füllboden aus grobkörnigem Boden liefern und
profilgerecht bis zur Unterkante der
Bankettbefestigung und des Oberbodens einbauen und
verdichten.

Bankett gemäß ZTV E-StB profilgerecht herstellen.
Lage 'Einbauort Fahrbahnrand RF'
Baustoff 'Die untere Schicht ist als Schotterschicht
0/32 in
einer Dicke von 16-20 cm zu liefern .
Als obere Schicht ist ein 6-8 cm dickes
Schotter-Oberboden-Gemisch aufzubringen.
Die Mineralstoffe sind profilgerecht einzubauen und zu
verdichten, einschließlich Verdichtung des
Böschungsbereiches und der Böschungsschulter.
Schotter-Oberboden-Gemisch bestehend als
obere Schicht: 80 M% Schotter und 20 M% Oberboden,
untere Schicht: Schotter 0/32 nach TL SoB-StB, aus
natürlichen
Mineralstoffen oder aus RC-Material mit einem
Zuordnungswert RC-1 nach EBV,
Einbaubreite: 1,50 m
Dicke im verdichteten Zustand i.M. 27 cm.
Entmischungen sind zu verhindern, lose Steine sind vor
der Ansaat abzusammeln.'
Umweltrelevante Anforderungen beim Einsatz von Baustoffgemischen nach Unterlagen des AG.
Einbau'in zwei Lagen mit seitlicher Abböschung 1:1,5,
profilgerecht sowie lagenweise einzubauen und zu
verdichten.
Verschmutzte Straßenoberfläche anschließend reinigen'
Querneigung 12 v.H. am tiefliegenden und 6 v.H. am
hochliegenden Fahrbahnrand.
Einbau 3 cm tiefer als Fahrbahnrand.
Verformungsmodul EV2 auf der Oberfläche mindestens
100 MPa.

Oberboden liefern und in einer Dicke von 20 cm
andecken und verdichten.
Rasenansaat gem. RSM-Regelsaatgutmischung 7.2.1 ohne
Kräuter herstellen. Saatgutmenge 30 g/m². Saatgut
liefern und einbauen.
Anpassung an umgebendes Gelände.

Arbeiten unter Verkehrssicherung auf linker und rechter
RF in
Anlehnung an RSA-Regelplan D III/1r im Bankett mit
Sperrung des Standstreifens als
Tagesbaustelle (Verkehrssicherung an Arbeitsstellen von
kürzerer Dauer).
Bei Tageslicht.
Gesamtdauer der Verkehrsführung über 8 Std. bis 10
Std.pro Werktag.
Bauzeit:
Rüblingsheide: innerhalb Zeitfenster in Bauphase 2,
Sperrzeit Raststätte max. 2 Werktagen
AS Duben: re RF/ FR Dresden: innerhalb Zeitfenster in
Bauphase 2, max. 7 Werktage
Menge: 470,000 m2

**01.01.0004 Rückbau Einfädelungsstreifen**
Asphaltbefestigung der vorhandenen zeitweiligen
Ausfädelungsstreifen nach Nutzungsende vollständig
zurückbauen.

rechte RF:
AS Duben Zufahrt, Länge 100m
Rasthof Rüblingsheide, Länge 100m

Asphaltbefestigung vor dem Rückbau an den
vorhandenen RF aus Asphalt trennen.
Aufbruchmaterial von der Baustelle entfernen und einer
Verwertung nach Wahl des AN zuführen.
Füllboden aus grobkörnigem Boden liefern und
profilgerecht bis zur Unterkante der
Bankettbefestigung und des Oberbodens einbauen und
verdichten.

Bankett gemäß ZTV E-StB profilgerecht herstellen.
Lage 'Einbauort Fahrbahnrand RF'
Baustoff 'Die untere Schicht ist als Schotterschicht
0/32 in
einer Dicke von 16-20 cm zu liefern .
Als obere Schicht ist ein 6-8 cm dickes
Schotter-Oberboden-Gemisch aufzubringen.
Die Mineralstoffe sind profilgerecht einzubauen und zu
verdichten, einschließlich Verdichtung des
Böschungsbereiches und der Böschungsschulter.
Schotter-Oberboden-Gemisch bestehend als
obere Schicht: 80 M% Schotter und 20 M% Oberboden,
untere Schicht: Schotter 0/32 nach TL SoB-StB, aus
natürlichen
Mineralstoffen oder aus RC-Material mit einem
Zuordnungswert RC-1 nach EBV,
Einbaubreite: 1,50 m
Dicke im verdichteten Zustand i.M. 27 cm.
Entmischungen sind zu verhindern, lose Steine sind vor
der Ansaat abzusammeln.'
Umweltrelevante Anforderungen beim Einsatz von Baustoffgemischen nach Unterlagen des AG.
Einbau'in zwei Lagen mit seitlicher Abböschung 1:1,5,
profilgerecht sowie lagenweise einzubauen und zu
verdichten.
Verschmutzte Straßenoberfläche anschließend reinigen'
Querneigung 12 v.H. am tiefliegenden und 6 v.H. am
hochliegenden Fahrbahnrand.
Einbau 3 cm tiefer als Fahrbahnrand.
Verformungsmodul EV2 auf der Oberfläche mindestens
100 MPa.

Oberboden liefern und in einer Dicke von 20 cm
andecken und verdichten.
Rasenansaat gem. RSM-Regelsaatgutmischung 7.2.1 ohne
Kräuter herstellen. Saatgutmenge 30 g/m². Saatgut
liefern und einbauen.
Anpassung an umgebendes Gelände.

Arbeiten unter Verkehrssicherung auf linker und rechter
RF in
Anlehnung an RSA-Regelplan D III/1r im Bankett mit
Sperrung des Standstreifens als
Tagesbaustelle (Verkehrssicherung an Arbeitsstellen von
kürzerer Dauer).
Bei Tageslicht.
Gesamtdauer der Verkehrsführung über 8 Std. bis 10
Std.pro Werktag.
Bauzeit:
Rüblingsheide: innerhalb Zeitfenster in Bauphase 2,
Sperrzeit Raststätte max. 2 Werktagen
AS Duben: re RF/ FR Dresden: innerhalb Zeitfenster in
Bauphase 2, max. 7 Werktage
Menge: 670,000 m2

#### Abschnitt 01.02 Landschaftsbau

**01.02.0001 Nassansaat mit RSM herstellen 100 g Zellulose*40 g Kleber 60g Natrium-Alg.*40g organ.-miner.*RSM 7.2.1**
StL-Nr. 22110721813229300
Nassansaat herstellen. Mischgut in gleichmäßiger Mi-
schung halten. Mischgut auf die Flächen aufbringen. An-
saat auch auf Flächen steiler 1:4. Die nachfolgend
festgelegten Mengen der Zuschlagstoffe beziehen sich
jeweils auf 1 m2 Fläche.
Mulchstoff, 100 g Zellulose, Basis 40 v.H. absolut trocken. Bei Verwendung einer höheren Konzentration entsprechende Mindermenge.
Kleber aus Kunststoff-Emulsion, 40 g, bei Konzentraten
20 g.
Natrium-Alginat, 60 g mind. 40 v.H. Polyuronsäure.
40 g organisch-mineralischer Dünger, Gesamtstickstoff
mind. 6 v.H. N.
Saatgutmenge '30 g/m², Ausführung in Teilflächen,
MS mit FRS '
Regelsaatgutmischung (RSM) 7.2.1 Landschaftsrasen -
Trockenlagen ohne Kräuter.
Menge: 3620,000 m2
Zuordnung: 107

**01.02.0002 Gehölzstreifen zurückschneiden**
Gehölzstreifen im MS zurückschneiden.
Schnitthöhe ca. 1,30 m über dem Boden.
Es haben ein gerader waagerechter und
ein senkrechter (bis 20 cm hinter
die Schutzplanken rechts und links reichend)
Heckenschnitt zu erfolgen. Quetschungen, Risse und
Ausfransungen werden nicht zugelassen. Sie sind
nachzuschneiden.
Standort = Trennstreifen innerhalb Doppelter und
Einfacher Distanzschutzplanken.
Gehölzstreifen einreihig
oberste Schnitthöhe 2,50 bis 3,00 m
Breite der Gehölze über 1,00 bis 2,50 m
Gehölz auf Flächen mit einer Neigung _acher als 1:4.
Schnittgut von der Baustelle enfernen und einer
Verwertung nach Wahl des AN zuführen, wird nicht
gesondert vergütet.
Schnitt erfolgt nach Absprache mit dem AG als Sommer-
oder Winterschnitt.
Erhöhter Aufwand für halbseitigen Schnitt in zwei
getrennten Bauphasen ist in den EP einzukalkulieren.
Menge: 5340,000 m2

#### Abschnitt 01.03 Schichten ohne Bindemittel

*Hinweis*
Bankett, MS und Rand

**01.03.0001 Bankett seitlich wegdrücken**
für Baufreiheit Asphalteinbau Bankett seitlich vom
Fahrbahnrand wegdrücken.
Tiefe mind. 10cm unter Fahrbahnoberkante
Breite nach Wahl des AN
Erschwernisse durch FRS sind einzukalkulieren
Verschmutzungen auf den Unterlagen sind vor
Asphalteinbau bzw. Anspritzen zu beseitigen und
einzukalkulieren.
Nach Ende der Deckschichterneuerung ist das
weggedrückte Material wieder anzuschieben.
Menge: 4700,000 m

*Hinweis*
Entspannungsfelder, Schottertragschicht unter
Asphaltfahrbahn, Ausführung
nur nach Festlegung AG

**01.03.0002 Unterlage profilieren STS*EV2 min. 150 MPa Unebenh. max.2 cm**
StL-Nr. 2231140402201
Ungebundene Unterlage profilieren und verdichten. Ab-
weichung von der Sollhöhe +2/-2 cm. Baustoffgemisch,
soweit möglich, innerhalb der Baustelle ausgleichen.
Lieferung von Baustoffen wird gesondert vergütet.
Unterlage = Schottertragschicht.
Verformungsmodul der Unterlage mindestens 150 MPa.
Unebenheit innerhalb einer 4,00 m langen Messstrecke
höchstens 2 cm in Längs- und Querrichtung.
Menge: 390,000 m2
Zuordnung: 114

#### Abschnitt 01.04 Asphaltbauweisen

*Hinweis*
Vor Beginn der Asph.fräsarbeiten u. Rückbau der
Betondecke ist die vollständige Entfernung der
Markierung mit dem AG abzunehmen.-- Durch den AN ist
die Beschädigung der Gussasphaltschutz- schicht bei den
Bauwerken 16-2+17-2 zwingend zu vermeiden.

**01.04.0001 Asphalt feinfräsen ADS*Gussasphalt a.Bauw. mit Kappe*Unebenheit 4 mm**
StL-Nr. 22311300811929091
Asphalt feinfräsen und Fräsgut aufnehmen.
Asphaltdeckschicht.
Asphaltdeckschicht = Gussasphalt.
Frästiefe 'über 2 cm bis 4 cm '
Auf Bauwerk mit Erschwernissen infolge Arbeiten bis an
Kappen oder Fugen.
Fläche 'Bauwerksvorfelder und Überbauten BW16-2 und BW
17-2, in nicht
zusammenhängenden Teilflächen,
Fräsen in zeitlich versetzten Bauphasen ist
einzukalkulieren '
Fräsasphalt 'Verwertungsklasse A,
Fräsasphalt nach Wahl des AN verwerten. '
Unebenheiten der gefrästen Fläche höchstens 4 mm innerhalb einer 4,00 m langen Messstrecke in Längs- und Qu-
errichtung.
Menge: 2250,000 m2
Zuordnung: 113

**01.04.0002 Unterlage reinigen*Einzelflächen Hochdr.-Sauganl.**
StL-Nr. 2231130589022
Unterlage reinigen. Anfallendes Kehrgut nach Wahl des
AN verwerten.
Unterlage 'gefräste GA-Deckschicht auf Bauwerken '
Nicht zusammenhängende Teilflächen.
Selbstaufnehmende Kehrmaschine. Letzter Arbeitsgang mit
Wasserhochdruckreinigungsgeräten mit rotierenden Düsen
und Absaugeinrichtung.
Menge: 2250,000 m2
Zuordnung: 113

**01.04.0003 Unterlage trocknen**
Unterlage nach Wahl des AN trocknen
Unterlage = gefräste Asphaltschicht
bei Überbauten BW16-2 und BW 17-2.
Menge: 2250,000 m2

*Hinweis*
Rinne

**01.04.0004 Asphalt fräsen ADS*Gussasphalt*Tiefe ü.2,5-4,5cm**
StL-Nr. 22311300511309990
Asphalt fräsen und Fräsgut aufnehmen. Anschlusskante
geradlinig auf Frästiefe herstellen. Der Schnittlinienabstand darf maximal 15 mm betragen.
Asphaltdeckschicht.
Asphaltdeckschicht = Gussasphalt.
Frästiefe über 2,5 bis 4,5 cm.
Fläche ' bei vorh. Bordanlage bei Bau-km 52+460 -
53+220,
in nicht zusammenhängenden Teilflächen,
Fräsen in zeitlich versetzten Bauphasen ist
einzukalkulieren. '
Breite '0,40 m bis 0,60 m '
Fräsasphalt 'Verwertungsklasse A,
Fräsasphalt nach Wahl des AN verwerten. '
Menge: 380,000 m2
Zuordnung: 113

*Hinweis*
Bereich Ausbesserungsarbeiten: An der vorh.Betondecke
wurden in den letzten Jahren über 570St Ausbesserungsarbeiten mit Asphalt vorgenommen. Daraus resultierende
Mehrkosten sind in die jeweiligen EP einzukalkulieren
und werden nicht gesondert vergütet.

**01.04.0005 Asphalt fräsen Tiefe ü.10-12 cm**
StL-Nr. 22311300599709090
Asphalt fräsen und Fräsgut aufnehmen. Anschlusskante
geradlinig auf Frästiefe herstellen. Der Schnittlinienabstand darf maximal 15 mm betragen.
Asphalt 'Asphaltbeton '
Asphaltschicht 'Decke, Binder und Tragschicht '
Frästiefe über 10 bis 12 cm.
Fläche 'Fahrbahn, in zahlreichen Teilflächen(über 570
Stück), von 1 bis 10m² je Teilfläche,
Fräsen in zeitlich versetzten Bauphasen ist
einzukalkulieren '
Fräsasphalt 'Verwertungsklasse A,
Fräsasphalt nach Wahl des AN verwerten. '
Menge: 1425,000 m2
Zuordnung: 113

**01.04.0006 Asphaltbefestigung trennen*schneiden Dicke ü. 3-6 cm**
StL-Nr. 2231130389102
Asphaltbefestigung geradlinig trennen.
Bereich 'Bord, Rinnen oder Streifen auf Bauwerken '
Trennen durch Schneiden.
Dicke der Asphaltbefestigung über 3 bis 6 cm.
Menge: 300,000 m
Zuordnung: 113

**01.04.0007 Asphaltbefestigung trennen Einzelfl.*schneiden Dicke ü. 6-12 cm**
StL-Nr. 2231130383103
Asphaltbefestigung geradlinig trennen.
in Einzelflächen längs und quer zur Fahrbahnachse,
Trennen durch Schneiden.
Dicke der Asphaltbefestigung über 6 bis 12 cm.
Menge: 570,000 m
Zuordnung: 113

*Hinweis*
Das Transportband bzw. der Transportkanal des
Beschickers muss beheizbar sein. Das wird nicht
gesondert vergütet.

**01.04.0008 Asphalttragsch. aus AC 22 T S herst Bk100 Bitumen 50/70*zwei Lagen**
StL-Nr. 223113118191019
Asphalttragschicht aus Asphalttragschichtmischgut
AC 22 T S herstellen. Anlieferung des Asphaltmischguts
in thermoisolierten Transportbehältern.
In Verkehrsflächen der Belastungsklasse Bk100.
Einbau 'Dicke 20cm '
Bindemittel = 50/70.
In zwei Lagen.
Einbau 'in Entspannungsfeldern, Breite ca. 6m, Länge
5m, Erschwernisse durch Handeinbau sind
einzukalkulieren  '
Menge: 390,000 m2
Zuordnung: 113

**01.04.0009 Bitumenemulsion aufsprühen Bk100-Bk3,2*Asphalt frisch manuell*C60BP4-S*Menge 200 g/m2 vor 2. Lage ATS**
StL-Nr. 223113063112111
Bitumenemulsion zur Herstellung des Schichtenverbundes
aufsprühen.
Auf Verkehrsflächen der Belastungsklassen Bk100 bis
Bk3,2.
Unterlage = Asphaltbefestigung, frisch.
Ausführung in Teilflächen manuell.
Bindemittel = C60BP4-S.
Bindemittelmenge = 200 g/m2.
Vor Einbau 2. Lage Asphalttragschicht.
Menge: 390,000 m2
Zuordnung: 113

**01.04.0010 Bitumenemulsion aufsprühen Bk100-Bk3,2*Asphalt frisch Rampenspritzgerät*C60BP4-S Menge 300 g/m2*vor A.bindersch.**
StL-Nr. 223113063111132
Bitumenemulsion zur Herstellung des Schichtenverbundes
aufsprühen.
Auf Verkehrsflächen der Belastungsklassen Bk100 bis
Bk3,2.
Unterlage = Asphaltbefestigung, frisch.
Mit Rampenspritzgerät.
Bindemittel = C60BP4-S.
Bindemittelmenge = 300 g/m2.
Vor Einbau Asphaltbinderschicht.
Menge: 390,000 m2
Zuordnung: 113

**01.04.0011 Bitumenemulsion aufsprühen Bk100-Bk3,2*Beton*Rampenspritzgerät C60BP4-S*Menge 500 g/m2 vor Kompaktasph.**
StL-Nr. 223113063141164
Bitumenemulsion zur Herstellung des Schichtenverbundes
aufsprühen.
Auf Verkehrsflächen der Belastungsklassen Bk100 bis
Bk3,2.
Unterlage = Beton.
Mit Rampenspritzgerät.
Bindemittel = C60BP4-S.
Bindemittelmenge = 500 g/m2.
Vor Einbau kompakter Asphaltbefestigung.
Menge: 29810,000 m2
Zuordnung: 113

**01.04.0012 Asphaltbindersch.a. AC 16 B S herst Bk100 Bitumen 10/40-65A*Kategorie C 100/0 Gestein SZ 18 Unt. Schicht hah**
StL-Nr. 22311321919211902
Asphaltbinderschicht aus Asphaltbinder AC 16 B S herstellen. Anlieferung des Asphaltmischguts in
thermoisolierten Transportbehältern.
In Verkehrsflächen der Belastungsklasse Bk100.
Einbau 'Dicke 7,5cm '
Bindemittel = 10/40-65 A.
Grobe Gesteinskörnung = Kategorie C 100/0.
Grobe Gesteinskörnung = Kategorie SZ 18.
Fremdfüller 'Gesteinsfüller '
Untere Schicht einer Kompakten Asphaltbefestigung "heiß
auf heiß".
Menge: 31200,000 m2
Zuordnung: 113

**01.04.0013 Bitumenemulsion aufsprühen Bk100-Bk3,2*Asphalt frisch Rampenspritzgerät*C60BP4-S Menge 250 g/m2**
StL-Nr. 223113063111129
Bitumenemulsion zur Herstellung des Schichtenverbundes
aufsprühen.
Auf Verkehrsflächen der Belastungsklassen Bk100 bis
Bk3,2.
Unterlage = Asphaltbefestigung, frisch.
Mit Rampenspritzgerät.
Bindemittel = C60BP4-S.
Bindemittelmenge = 250 g/m2.
Vor Einbau 'Asphaltdeckschicht aus Splittmastixasphalt
SMA 11 S '
Menge: 31200,000 m2
Zuordnung: 113

**01.04.0014 Asphaltdecksch. aus SMA 11 S herst.*Dicke 2,5 cm Bitumen 25/55-55A*ob. Schicht hah**
StL-Nr. 22311340893190902
Asphaltdeckschicht aus Splittmastixasphalt SMA 11 S
herstellen. Anlieferung des Asphaltmischguts in
thermoisolierten Transportbehältern.
In Verkehrsflächen 'der Belastungsklasse Bk100,
DStrO= - 2 dB(A) '
Einbaudicke = 2,5 cm.
Bindemittel = 25/55-55 A.
Grobe Gesteinskörnung '= Kategorie C 100/0. Grobe
Gesteinskörnung = Kategorie PSV größer/gleich 53'
Fremdfüller '= Gesteinsfüller Kategorie CC 70.
Der notwendige Handeinbau z.B. in Kurven- und Einmündungsbereichen usw. ist einzukalkulieren.
Einbau in Teil_ächen sowie zeitlich versetzten
Bauphasen ist einzukalkulieren.
Infolge der Bauphasen ist ein mehrmaliges
Anfahren des Asphaltfertigers einzukalkulieren. '
Obere Schicht einer kompakten Asphaltbefestigung "heiß
auf heiß".
Menge: 31200,000 m2
Zuordnung: 113

**01.04.0015 Zul. einbauverbessernde Zusätze**
Zulage zu voriger Position 02.08.0014 für den Fall,
dass der Einbau bei Lufttemperaturen < 8°C erfolgt:
Bindemittel: gebrauchsfertig viskositätsverändert.
Vergütet werden nur die Mehraufwendungen für das in der
Bezugsposition benannte Bindemittel.
Zusätze oder Modifikatoren: gemäß Erfahrungssammlung
der BASt, (siehe www.bast.de).
Menge: 31200,000 m2

*Hinweis*
Gilt für Abtreppung im Bereich Fahrstreifen 1

**01.04.0016 Asphaltbefestigung trennen Anbauber. längs*schneiden Abtr.n.Unterl. AG**
StL-Nr. 2231130381119
Asphaltbefestigung geradlinig trennen.
im Anbaubereich längs zur Fahrbahnachse
Trennen durch Schneiden.
Asphaltunterlage nach Unterlagen des AG abtreppen.
Dicke der Asphaltbefestigung 'i.M. 10 cm '
Menge: 5200,000 m
Zuordnung: 113

**01.04.0017 Asphaltbefestigung aufnehmen*Länge max. 40 cm Aufbr. Verw. AN**
StL-Nr. 22311302890909203
Asphaltbefestigung aufbrechen und aufnehmen.
Fläche 'Fahrbahn, Bereich Abtreppung'
Dicke der Asphaltbefestigung 'i.M. 10cm '
Gesamtaufbruchtiefe 'i.M. 10cm '
Aufbruchstücke zerkleinern, Kantenlängen höchstens
40 cm.
Aufbruchgut nach Wahl des AN verwerten.
Menge: 520,000 m2
Zuordnung: 113

*Hinweis*
Bereich BW 16-2 und BW 17-2

**01.04.0018 Bitumenemulsion aufsprühen Bk100-Bk3,2*Asphalt gefräst Rampenspritzgerät*C60BP4-S Menge 300 g/m2**
StL-Nr. 223113063121139
Bitumenemulsion zur Herstellung des Schichtenverbundes
aufsprühen.
Auf Verkehrsflächen der Belastungsklassen Bk100 bis
Bk3,2.
Unterlage = Asphaltbefestigung, gefräst.
Mit Rampenspritzgerät.
Bindemittel = C60BP4-S.
Bindemittelmenge = 300 g/m2.
Vor Einbau 'MA 8 S '
Menge: 2250,000 m2
Zuordnung: 113

**01.04.0019 Asphaltdecksch. aus MA 8 S herst. Bauwerk Bk100 Bit.10/40-65A+vvZ**
StL-Nr. 223113617493000
Asphaltdeckschicht aus Gussasphalt MA 8 S herstellen.
Einbaubreiten nach Unterlagen des AG.
Auf Bauwerken mit Verkehrsflächen der Belastungsklasse
Bk100.
Einbau 'Dicke 4cm '
Bindemittel = 10/40-65 A mit viskositätsveränderndem
Zusatz bzw. einem entsprechend viskositätsveränderten
Bindemittel 10/40-65 A.
Menge: 2250,000 m2
Zuordnung: 113

**01.04.0020 Abstumpfungsmaßnahme durchführen LFK 1/3*Gestein wie Decke*maschinell**
StL-Nr. 2231139521191
Abstumpfungsmaßnahme zur Erhöhung der Anfangsgriffigkeit durch gleichmäßiges Aufbringen und Einwalzen von
Abstreukörnung durchführen. Nicht gebundene Abstreukörnung aufnehmen und nach Wahl des AN verwerten.
Abstreukörnung = Lieferkörnung 1/3.
Aus Gestein wie grobe Gesteinskörnung in Asphaltdeckschicht.
Abstreumenge '1,5 kg/m²  '
Maschinell abstreuen.
Menge: 34700,000 m2
Zuordnung: 113

**01.04.0021 Verkehrsfläche kehren*VSM durchführen**
StL-Nr. 22311397791
Verkehrsfläche mit einer selbstaufnehmenden Kehrmaschine nach Verkehrsfreigabe unverzüglich nach Aufforderung
durch den AG kehren. Kehrgut aufnehmen und nach Wahl
des AN verwerten.
Verkehrsfläche ' Fahrbahndeckschicht aus SMA 11 S '
Erforderliche Verkehrssicherungsmaßnahmen durchführen.
Menge: 34700,000 m2
Zuordnung: 113

**01.04.0022 Randabdichtung herstellen Flankenfl. rein.*Abd. 25/55-55 A ein Arbeitsgang*über 5-10 cm**
StL-Nr. 2231139221112
Flankenfläche des hochliegenden Randes der Asphaltschichten abdichten.
Reinigen der Flankenfläche mit Hochdruckreiniger.
Abdichtung mit 25/55-55 A.
Herstellung für alle Schichten in einem Arbeitsgang.
Dicke der abzudichtenden Asphaltbefestigung über 5 bis
10 cm.
Menge: 5200,000 m
Zuordnung: 113

**01.04.0023 Naht in Asphaltschicht herst. Naht ADS*Längsnaht*PmB heiß Dicke ü.2,5-4,5cm**
StL-Nr. 223113907119102
Naht in Asphaltschicht herstellen.
Naht in Asphaltdeckschicht.
Längsnaht.
Herstellung der Nahtflanke 'Nassschneiden
Herstellung der Nahtflanke durch Kantenandrückkontrolle
einschließlich dem Entfernen von losem oder
überschussigem Asphaltmischgut vor dem Auftragen des
Bindemittels '
Heiß aufzubringendes Polymermodifiziertes Bitumen auf
die Nahtflanke volldeckend auftragen oder anspritzen,
Menge 50 g/m je cm Schichtdicke.
Dicke der Schicht über 2,5 bis 4,5 cm.
Menge: 5200,000 m
Zuordnung: 113

**01.04.0024 Anschluss a. Fuge m. Fugenm. herst. Längsfuge*Deckschicht Tiefe 40 mm*Breite 15 mm Fugenmasse N2**
StL-Nr. 22311391211063001
Anschluss als Fuge mit Fugenmasse herstellen.
Längsfuge.
In der Asphaltdeckschicht ausbilden.
Fugenspalttiefe = 40 mm.
Fugenspaltbreite = 15 mm.
Mit heiß verarbeitbarer Fugenmasse Typ N2, einschließlich zugehörigem und zuvor aufgetragenem Voranstrichmittel.
Menge: 5200,000 m
Zuordnung: 113

**01.04.0025 Naht in Asphaltschicht herst. Naht ADS*PmB heiß Dicke ü.2,5-4,5cm**
StL-Nr. 223113907199102
Naht in Asphaltschicht herstellen.
Naht in Asphaltdeckschicht.
Naht 'Querfuge Bauanfang, Bauende, vor und hinter
Bauwerksvorfeldern, auf BW16-2 und BW17-2 '
Herstellung der Nahtflanke 'Nassschneiden
Herstellung der Nahtflanke durch Kantenandrückkontrolle
einschließlich dem Entfernen von losem oder
überschussigem Asphaltmischgut vor dem Auftragen des
Bindemittels '
Heiß aufzubringendes Polymermodifiziertes Bitumen auf
die Nahtflanke volldeckend auftragen oder anspritzen,
Menge 50 g/m je cm Schichtdicke.
Dicke der Schicht über 2,5 bis 4,5 cm.
Menge: 81,000 m
Zuordnung: 113

**01.04.0026 Anschluss a. Fuge m. Fugenm. herst.*Deckschicht Tiefe 40 mm*Breite 15 mm Fugenmasse N2**
StL-Nr. 22311391291063001
Anschluss als Fuge mit Fugenmasse herstellen.
Fuge 'Querfuge Bauanfang, Bauende, vor und hinter
Bauwerksvorfeldern, auf BW16-2 und BW17-2'
In der Asphaltdeckschicht ausbilden.
Fugenspalttiefe = 40 mm.
Fugenspaltbreite = 15 mm.
Mit heiß verarbeitbarer Fugenmasse Typ N2, einschließlich zugehörigem und zuvor aufgetragenem Voranstrichmittel.
Menge: 81,000 m
Zuordnung: 113

*Hinweis*
Bordanlage bei km 52+460 - 53+220

**01.04.0027 Asphaltdecksch. aus MA 8 S herst. Bk100*Dicke 3,5 cm Bitumen 20/30+vvZ*Kalk.füller CC 70 Handeinbau**
StL-Nr. 223113617131301
Asphaltdeckschicht aus Gussasphalt MA 8 S herstellen.
Einbaubreiten nach Unterlagen des AG.
In Verkehrsflächen der Belastungsklasse Bk100.
Einbaudicke = 3,5 cm einschl. eingedrückter Abstreukörnung.
Bindemittel = 20/30 mit viskositätsveränderndem Zusatz
bzw. einem entsprechend viskositätsveränderten Bindemittel 20/30.
Fremdfüller = Kalksteinfüller Kategorie CC 70.
Einbau von Hand.
Menge: 380,000 m2
Zuordnung: 113

**01.04.0028 Gussasphaltoberfläche bearbeiten maschin. abstr.*Verfahren C ungeb. verwert.**
StL-Nr. 223113667140001
Oberfläche der Gussasphaltschicht bearbeiten.
Grobe Gesteinskörnung, leicht bituminiert, auf die noch
heiße Oberfläche maschinell aufbringen.
Verfahren C.
Erkaltete Asphaltdeckschicht aus Gussasphalt abkehren
und nicht gebundene und gelöste Abstreukörnungen nach
Wahl des AN verwerten.
Menge: 380,000 m2
Zuordnung: 113

**01.04.0029 Naht in Asphaltschicht herst. Naht ADS*PmB heiß Dicke ü.2,5-4,5cm**
StL-Nr. 223113907199102
Naht in Asphaltschicht herstellen.
Naht in Asphaltdeckschicht.
Naht 'Längsfuge bei Bordrinne zu SMA 11 S '
Herstellung der Nahtflanke 'Nassschneiden
Herstellung der Nahtflanke durch Kantenandrückkontrolle
einschließlich dem Entfernen von losem oder
überschussigem Asphaltmischgut vor dem Auftragen des
Bindemittels  '
Heiß aufzubringendes Polymermodifiziertes Bitumen auf
die Nahtflanke volldeckend auftragen oder anspritzen,
Menge 50 g/m je cm Schichtdicke.
Dicke der Schicht über 2,5 bis 4,5 cm.
Menge: 1560,000 m
Zuordnung: 113

**01.04.0030 Anschluss a. Fuge m. Fugenm. herst. Längsfuge*Deckschicht Tiefe 30 mm*Breite 15 mm Fugenmasse N2**
StL-Nr. 22311391211043001
Anschluss als Fuge mit Fugenmasse herstellen.
Längsfuge.
In der Asphaltdeckschicht ausbilden.
Fugenspalttiefe = 30 mm.
Fugenspaltbreite = 15 mm.
Mit heiß verarbeitbarer Fugenmasse Typ N2, einschließlich zugehörigem und zuvor aufgetragenem Voranstrichmittel.
Menge: 1560,000 m
Zuordnung: 113

**01.04.0031 Verkehrsfläche kehren Gussasphalt*VSM durchführen**
StL-Nr. 22311397711
Verkehrsfläche mit einer selbstaufnehmenden Kehrmaschine nach Verkehrsfreigabe unverzüglich nach Aufforderung
durch den AG kehren. Kehrgut aufnehmen und nach Wahl
des AN verwerten.
Verkehrsfläche = Fahrbahndeckschicht aus Gussasphalt.
Erforderliche Verkehrssicherungsmaßnahmen durchführen.
Menge: 380,000 m2
Zuordnung: 113

#### Abschnitt 01.05 Betonbauweisen

*Hinweis*
Vor Rückbau der Betondecke ist die vollständige Entfernung der Markierung mit dem AG abzunehmen.-- An der
vorh.Betond. erfolgten ü.570St Ausbesserungen mit
Asphalt.Daraus resultierende Mehrkosten sind in die
jew.EP einzukalkulieren u.werden nicht ges.vergütet.

**01.05.0001 Betondecke aufnehmen Fahrbahn*Betondecke einschl.Unt. HGT*ohne Bewehrung Fugenfüllstoffe fräsen*Ausb. Verw. zuf.**
StL-Nr. 22311400211711933
Betondecke ausbauen und aufnehmen. Dicke der Betondecke und Betondruckfestigkeit nach Unterlagen des AG.
Fläche = Fahrbahn.
Befestigung = Betondecke.
Einschließlich Unterlage = hydraulisch gebundene Tragschicht.
Decke ohne Bewehrung, Dübel und Anker.
Einschließlich vorhandener Fugenfüllstoffe.
Gesamtausbautiefe '10 cm oder max. bis OK Dübel,
Schräglage der Dübel und Ankter sind in den EP
einzukalkulieren'
Aufnehmen durch Fräsen. Das Aufnehmen nicht fräsbarer
Randbereiche wird nicht gesondert vergütet.
Ausbaustoffe nach Wahl des AN verwerten.
Angaben zu den umweltrelevanten Merkmalen nach Unterlagen des AG.
Menge: 31300,000 m2
Zuordnung: 114

**01.05.0002 Betondecke schneiden Schlamm absaugen**
StL-Nr. 2231140109902
Betondecke schneiden.
In 'quer zur Fahrbahn an Bauanfang, Bauende, vor und
Hinter Bauwerken '
Dicke '10 cm'
Schneidschlamm absaugen und nach Wahl des AN verwerten.
Menge: 36,000 m
Zuordnung: 114

*Hinweis*
Entspannungsfelder

**01.05.0003 Betondecke schneiden*Dicke ü. 20-25 cm Schlamm absaugen**
StL-Nr. 2231140109302
Betondecke schneiden.
In 'voller Tiefe senkrecht und geradlinig schneiden.
Nach dem Fräsen von 10 cm Beton. Erschwernisse durch
Anker und Dübel sind einzukalkulieren.  '
Dicke der Betondecke über 20 bis 25 cm.
Schneidschlamm absaugen und nach Wahl des AN verwerten.
Menge: 230,000 m
Zuordnung: 114

**01.05.0004 Betondecke aufnehmen Fahrbahn*Betondecke auf Unterl. Verf.*mit Dübeln/Ankern Fugenfüllstoffe*Tiefe ü. 20-25 cm*Bet.zerk/aufber.**
StL-Nr. 22311400211221391
Betondecke ausbauen und aufnehmen. Dicke der Betondecke und Betondruckfestigkeit nach Unterlagen des AG.
Fläche = Fahrbahn.
Befestigung = Betondecke.
Auf Unterlage = Verfestigung.
Decke ohne Bewehrung, mit Dübeln und Ankern.
Einschließlich vorhandener Fugenfüllstoffe.
Gesamtausbautiefe über 20 bis 25 cm.
Aufnehmen 'nach Wahl des AN '
Betondecke zerkleinern und nach Unterlagen des AG zur
Verwertung aufbereiten. Übrige Ausbaustoffe nach Wahl
des AN verwerten.
Menge: 390,000 m2
Zuordnung: 114

#### Abschnitt 01.06 Beschilderung

*Hinweis*
Die nachfolgende LV-Position umfasst die Sicherung
aller VZ mit Aufstellvorrichtung.

**01.06.0001 Verkehrsschilder sichern**
vorh. Verkehrsschilder einschl. Aufstellvorrichtung im
Baufeld sichern.
Anlagen teilweise während der Baumaßnahme freigelegt,
mit Mitteln nach Wahl des AN gegen Beschädigungen und
Zerstörung ausreichend schützen.
Die Funktion und Sicherheit ist zu gewährleisten.
Leistung komplett, einschl. sämtlicher Hilfs- und
Nebenleistungen.
Menge: 10,000 St

#### Abschnitt 01.07 Markierung

**01.07.0001 Längsmarkierung entfernen durchg.Fb.begr.*Breite 0,30 m sonst. Markierung*auf Betondecke Deckenerneuerung*feinstfräsen Abf.d. Verw.zuf.**
StL-Nr. 22113100514221101
Längsmarkierung einschl. evtl. Sperrflächenumrandung
entfernen. Abgerechnet wird der entfernte Strich, bei
Doppelstrichen zwei Striche.
Durchgehender Strich als Fahrbahnbegrenzung.
Strichbreite = 0,30 m.
Markierungsstoffart = sonstiger spritzbarer Markierungsstoff.
Auf Betondecke.
Entfernen für Deckenerneuerung.
Durch Feinstfräsen.
Abfall aufnehmen und nach Wahl des AN verwerten.
Menge: 5200,000 m

**01.07.0002 Längsmarkierung entfernen durchg.Fb.begr.*Breite 0,30 m sonst. Markierung*a.Asphaltdecksch. Deckenerneuerung*feinstfräsen Abf.d. Verw.zuf.**
StL-Nr. 22113100514211101
Längsmarkierung einschl. evtl. Sperrflächenumrandung
entfernen. Abgerechnet wird der entfernte Strich, bei
Doppelstrichen zwei Striche.
Durchgehender Strich als Fahrbahnbegrenzung.
Strichbreite = 0,30 m.
Markierungsstoffart = sonstiger spritzbarer Markierungsstoff.
Auf Asphaltdeckschicht.
Entfernen für Deckenerneuerung.
Durch Feinstfräsen.
Abfall aufnehmen und nach Wahl des AN verwerten.
Menge: 300,000 m

**01.07.0003 Längsmarkierung entfernen Leitlinie 1zu2*Breite 0,15 m sonst. Markierung*auf Betondecke Deckenerneuerung*feinstfräsen Abf.d. Verw.zuf.**
StL-Nr. 22113100532221101
Längsmarkierung einschl. evtl. Sperrflächenumrandung
entfernen. Abgerechnet wird der entfernte Strich, bei
Doppelstrichen zwei Striche.
Unterbrochener Strich; Verhältnis Strich/Lücke 1 zu 2
als Leitlinie.
Strichbreite = 0,15 m.
Markierungsstoffart = sonstiger spritzbarer Markierungsstoff.
Auf Betondecke.
Entfernen für Deckenerneuerung.
Durch Feinstfräsen.
Abfall aufnehmen und nach Wahl des AN verwerten.
Menge: 1750,000 m

**01.07.0004 Längsmarkierung entfernen Leitlinie 1zu2*Breite 0,15 m sonst. Markierung*a.Asphaltdecksch. Deckenerneuerung*feinstfräsen Abf.d. Verw.zuf.**
StL-Nr. 22113100532211101
Längsmarkierung einschl. evtl. Sperrflächenumrandung
entfernen. Abgerechnet wird der entfernte Strich, bei
Doppelstrichen zwei Striche.
Unterbrochener Strich; Verhältnis Strich/Lücke 1 zu 2
als Leitlinie.
Strichbreite = 0,15 m.
Markierungsstoffart = sonstiger spritzbarer Markierungsstoff.
Auf Asphaltdeckschicht.
Entfernen für Deckenerneuerung.
Durch Feinstfräsen.
Abfall aufnehmen und nach Wahl des AN verwerten.
Menge: 70,000 m

**01.07.0005 Längsmarkierung entfernen Blockmark. 1 zu 1*Breite 0,30 m sonst. Markierung*a.Asphaltdecksch. Deckenerneuerung*feinstfräsen Abf.d. Verw.zuf.**
StL-Nr. 22113100544211101
Längsmarkierung einschl. evtl. Sperrflächenumrandung
entfernen. Abgerechnet wird der entfernte Strich, bei
Doppelstrichen zwei Striche.
Unterbrochener Strich; Verhältnis Strich/Lücke 1 zu 1
als Fahrbahnbegrenzung (Blockmarkierung).
Strichbreite = 0,30 m.
Markierungsstoffart = sonstiger spritzbarer Markierungsstoff.
Auf Asphaltdeckschicht.
Entfernen für Deckenerneuerung.
Durch Feinstfräsen.
Abfall aufnehmen und nach Wahl des AN verwerten.
Menge: 40,000 m
Zuordnung: 131

**01.07.0006 Längsmarkierung entfernen durchg.Fb.begr.*Breite 0,15 m sonst. Markierung*a.Asphaltdecksch. Deckenerneuerung*feinstfräsen Abf.d. Verw.zuf.**
StL-Nr. 22113100512211101
Längsmarkierung einschl. evtl. Sperrflächenumrandung
entfernen. Abgerechnet wird der entfernte Strich, bei
Doppelstrichen zwei Striche.
Durchgehender Strich als Fahrbahnbegrenzung.
Strichbreite = 0,15 m.
Markierungsstoffart = sonstiger spritzbarer Markierungsstoff.
Auf Asphaltdeckschicht.
Entfernen für Deckenerneuerung.
Durch Feinstfräsen.
Abfall aufnehmen und nach Wahl des AN verwerten.
Menge: 100,000 m
Zuordnung: 131

### Bereich 02 Bauwerke Brücke BW 16.2 - 52+243

#### Abschnitt 02.00 Fugen

**02.00.0001 Anschluss a. Fuge m. Fugenm. herst. Fuge vor Kappen*Deckschicht Tiefe 55 mm*Breite 20 mm*Fugenmasse N1**
StL-Nr. 22311391261084902
Anschluss als Fuge mit Fugenmasse herstellen.
Randfuge vor Brückenkappen.
In der Asphaltdeckschicht ausbilden.
Fugenspalttiefe = 55 mm.
Fugenspaltbreite = 20 mm.
Fugenspalt verfüllen 'mit dauerelastischer
Fugenvergussmasse enstspr. TL-Fug-Stb, in mehreren
Lagen vergießen, Rand- und Mittelkappe '
Mit heiß verarbeitbarer Fugenmasse Typ N1, einschließlich zugehörigem und zuvor aufgetragenem Voranstrichmittel.
Menge: 55,000 m
Zuordnung: 113

### Bereich 03 Bauwerk Brücke BW 17.2 - 53+583

#### Abschnitt 03.00 Fugen

**03.00.0001 Anschluss a. Fuge m. Fugenm. herst. Fuge vor Kappen*Deckschicht Tiefe 55 mm*Breite 20 mm*Fugenmasse N1**
StL-Nr. 22311391261084902
Anschluss als Fuge mit Fugenmasse herstellen.
Randfuge vor Brückenkappen.
In der Asphaltdeckschicht ausbilden.
Fugenspalttiefe = 55 mm.
Fugenspaltbreite = 20 mm.
Fugenspalt verfüllen 'mit dauerelastischer
Fugenvergussmasse enstspr. TL-Fug-Stb, in mehreren
Lagen vergießen, Rand- und Mittelkappe '
Mit heiß verarbeitbarer Fugenmasse Typ N1, einschließlich zugehörigem und zuvor aufgetragenem Voranstrichmittel.
Menge: 60,000 m
Zuordnung: 113

**03.00.0002 Fuge verfüllen**
Fuge zwischen Bord und Kappe am Bauwerksanfang in FR
reinigen und zementös verfüllen.
Ausbaustoffe nach Wahl des AN verwerten
Menge: 2,000 St

### Bereich 04 Weitere Bauwerke

#### Abschnitt 04.00 Fugen

**04.00.0001 Anschluss a. Fuge m. Fugenm. herst. Fuge vor Kappen*Deckschicht Tiefe 40 mm*Breite 20 mm*Fugenmasse N1**
StL-Nr. 22311391261064902
Anschluss als Fuge mit Fugenmasse herstellen.
Randfuge vor Brückenkappen.
In der Asphaltdeckschicht ausbilden.
Fugenspalttiefe = 40 mm.
Fugenspaltbreite = 20 mm.
Fugenspalt verfüllen 'mit dauerelastischer
Fugenvergussmasse enstspr. TL-Fug-Stb, in mehreren
Lagen vergießen, Mittelkappe  '
Mit heiß verarbeitbarer Fugenmasse Typ N1, einschließlich zugehörigem und zuvor aufgetragenem Voranstrichmittel.
Menge: 30,000 m
Zuordnung: 113

USt %: 19,00
